# Rahmenvertrag kleinerer Umzug- und Transportarbeiten 2026/27
Angebotsaufforderung (GAEB 90, DA83)
Währung: EUR
Auftraggeber: Stadt Münster

## Zusätzlicher Text
Leistungsverzeichnis

Für die hier ausgeschriebenen Arbeiten gilt die UVgO in ihrer neuesten
Fassung.
Der Rahmenvertrag für die nachfolgend beschriebenen Leistungen gilt für
24 Monate (vom 01.04.2026 bis 31.03.28).

Datenschutz

Mir ist bekannt das es gemäß Artikel 28 und 32 DSGVO allen am Auftrag
Beteiligten untersagt ist,
personnenbezogene Angaben, die in Ausführung des Auftrages bekannt
werden, zu nutzen, zu schützen oder
zu offenbaren. Dies gilt auch nach Beendigung des Auftrages.
Zuwiderhandlungen werden entsprechen
verfolgt.
Für das o. a. Unternehmen versichere ich, dass diese Erklärung vor
Beginn der Auftragstätigkeit allen am
Auftrag Beteiligten bekanntgegeben wird.

1. Art der Leistung

Gegenstand der Ausschreibung unter Titel 1 ist der Umzug von insgesamt
ca. 500 Arbeitsplätzen einschl. Transport-und Montageleistungen für
Büromobiliar, Schränke, Schreibtische,  IT-Einheiten, Umzugskisten,
Tresor und sonstigem Mobiliar innerhalb der gesamten Verwaltungsgebäude
bzw. zwischen den einzelnen Verwaltungsgebäuden der Stadt Münster im
Stadtbereich von Münster. Weiterhin sind nicht mehr benötigte Möbel im
Anschluss der Umzüge zum Lager Im Derdel 28 bzw. zur Zentraldeponie zu
transportieren.

Die Umzüge werden in einzelnen Blöcken von ca. 1 - 25 Arbeitsplätzen pro
Umzug innerhalb eines Verwaltungsgebäudes bzw. 1 - 20 Arbeitsplätzen pro
Umzug zwischen den Verwaltungsgebäuden durchgeführt und einzeln
beauftragt. Daraus ergeben sich ca. 40 Transporttage. Die
Transporttermine werden dem Auftragnehmer mindestens 5 Werktage vorab
mitgeteilt bzw. angefragt. Ausnahmen sind nicht auszuschließen und
benötigen der gemeinsamen Absprache.
Die Summe der jährlichen Transporttage ist geschätzt. Bei
Unterschreitung dieser Anzahl besteht seitens des Auftragnehmers kein
Rechtsanspruch auf die Durchführung von Transporten bzw. Montagearbeiten
oder Ausgleichszahlungen. Bei Überschreitung ist zum angebotenen
Einheitspreis abzurechnen.
Die jeweiligen Arbeitsblöcke werden einzeln schriftlich beauftragt und
abgerechnet.

2. Leistungsbeschreibung

2.1 Büroarbeitsplatz mit Schreibtisch

Der Umzug eines Büroarbeitsplatzes beinhaltet im Mittel den Transport
folgender Gegenstände:

1 Schreibtisch
1 Rollcontainer
1 Standcontainer
1 Sideboard (zweiteilig)
1 Bürodrehstuhl
2 Besucherstühle
15 Umzugskartons
1 IT-Einheit (PC, Tatstatur, Maus, Monitor)

Zur Kennzeichnung des Umzugsgutes werden 6.000 spezielle Aufkleber
benötigt, die sich hinterher ohne große Mühe entfernen lassen müssen.
Die Kosten hierfür sind in den Preis für einen Arbeitsplatz
einzukalkulieren.

Diese Leistung umfasst auch die rechtzeitige Bereitstellung von
Umzugskartons für den Transport von Aktenordnern, den Transport selbst
und das Einsammeln der geleerten Kartons.

2.2 Büroarbeitsplatz ohne Möbel

Der Umzug eines Büroarbeitsplatzes ohne Möbel beinhaltet im Mittel den
Transport folgender Gegenstände:

1 Sideboard (zweiteilig)
1 Bürodrehstuhl
2 Besucherstühle
15 Umzugskartons
1 DV-Einheit (PC, Tatstatur, Maus, Monitor)

Zur Kennzeichnung des Umzugsgutes werden 6.000 spezielle Aufkleber
benötigt, die sich hinterher ohne große Mühe entfernen lassen müssen.
Die Kosten hierfür sind in den Preis für einen Arbeitsplatz
einzukalkulieren.

Diese Leistung umfasst auch die rechtzeitige Bereitstellung von
Umzugskartons für den Transport von Aktenordnern, den Transport selbst
und das Einsammeln der geleerten Kartons.

2.3 Abbau von Telefon- und IT-Einheiten

Der Abbau der Telefon- und IT-Einheit beinhaltet den Abbau der Einheiten
durch das Abkabeln vom Kabelkanal einschl. Stom- und Datenkabel, diese
Einheit dann ordentlich auf dem Schreitisch zum Abtransport zur
Verfügung zu stellen.
Der Transport wird mit dem Umzug des Büroarbeitsplatzes abgerechnet. Das
Anbringen und Aufbauen dieser Einheiten wird seperat abgerechnet.

2.4 Aufbau von Telefon- und IT-Einheiten

Der Aufbau der Telefon- und IT-Einheiten beinhaltet die Verkabelung
(Strom, Datenkabel, Maus, Tastatur usw.) vom Kabelkanal bis zum Endgerät
bzw. zwischen den Geräten, einschl. Stoplerfreier Verlegung auf dem
Boden.

2.5 Panzerschränke

Diese Leistung umfasst die Bereitstellung von geeigneten
Transportmaterialien, den Transport selbst und das Aufstellen des
Schrankes an den dafür vorgesehenen Ort. Eine Zwischenlagerung ist aus
Zeit- und Platzgründen nicht möglich.

2.6 Möbeltransport Lager/Deponie

Diese Leistung umfasst den Transport der nicht mehr benötigten Möbel in
das Lager Im Derdel 28 oder zur Zentraldeponie. Der Umfang steht noch
nicht fest.

3.  Besonderheiten

Für die Umzüge in den Verwaltungsgebäuden können dort befindliche
Aufzüge genutzt werden. Vor der Nutzung müssen diese ausgekleidet
werden, damit dort keine Schäden entstehen. Für entstanden Schäden
haftet der Auftragnehmer. Sollten für die Anfahrt der Gebäude eine
Ausnahmegenehmigung nötig sein, so sind diese rechtzeitig vom
Auftragnehmer über das Ordnungsamt der Stadt Münster zu beantragen.

Das Lager Im Derdel 28 verfügt über eine Laderrampe.

4. Hinweis
Die Anzahl der umzuziehenden Arbeitsplätze, Möbel und Umzugskisten sind
Richtwerte, die sowohl unter- als auch überschritten werden können. Vor
dem Umzug ist mit der Auftraggeberin das genaue Umzugsvolumen und der
daraus resultierende Aufwand anhand der bis dahin vorliegenden
Inventarlisten festzulegen. Abgerechnet wird nach den tatsächlich
transportierten Mengen.

## Rahmenvertrag kleinerer Umzug- und Trans
Datum: 16.01.26

### 1 Kleinere Umzug- und Transportleistungen

#### 1.1 Umzug innerhalb des Verwaltungsgebäudes

**1.1.10 Büroarbeitsplatz mit Schreibtisch innerhalb des Verwaltungsgebäudes**
Umfang:

Der Umzug eines Büroarbeitsplatzes beinhaltet im Mittel
den Transport folgender Gegenstände:

1 Schreibtisch
1 Rollcontainer
1 Standcontainer
1 Sideboard (zweiteilig)
1 Bürodrehstuhl
2 Besucherstühle
15 Umzugskartons
1 DV-Einheit (PC, Tatstatur, Maus, Monitor)

Diese Leistung umfasst das rechtzeitige Bereitstellen,
den Transport und das Abholen der Umzugskartons. Nicht
zurückgegebene Kartons werden durch die Auftraggeberin
erstattet. Die Kosten für einen Umzugskarton betragen '

....................................................'
EUR.
Menge: 200,000 St

**1.1.20 Büroarbeitsplatz ohne Möbel innerhalb des Verwaltungsgebäudes**
Umfang:

Der Umzug eines Arbeitsplatzes ohne Möbel beinhaltet im
Mittel den Transport folgender Gegenstände:

1 Sideboard (zweiteilig)
1 Bürodrehstuhl
2 Besucherstühle
15 Umzugskartons
1 DV-Einheit (PC, Tatstatur, Maus, Monitor)

Diese Leistung umfasst das rechtzeitige Bereitstellen,
den Transport und das Abholen der Umzugskartons. Nicht
zurückgegebene Kartons werden durch die Auftragnehmerin
erstattet. Die Kosten für einen Umzugskarton betragen '

....................................................'
EUR.
Menge: 150,000 St

**1.1.30 Abbau der Telefon- und IT-Einheiten**
Umfang:

Am Umzugstag muss die gesamte Hardware in den Räumen
abgebaut werden. Hierzu gehören: - PC, Monitore,
Drucker, Scanner, Telefone, Peripherie (Tastatur,
Maus), evtl. Faxgeräte und evtl. weitere Endgeräte wie
Kartenleser etc.

Sind an den Arbeitsplätzen Schwenkarme montiert, werden
zunächst die Monitore demontiert. Anschließend erfolgt
der Abbau der Schwenkarme. Montage der Schwenkarme am
neuen Standort.

Die Kabel werden nicht von den Geräten abgezogen,
sondern am Gerät belassen.
- Das Stromkabel wird vom PC entfernt und um die
Tastatur und die Maus gewickelt.
- Die Netzwerkkabel verbleiben am Telefon und werden um
das Telefon gewickelt.
- Strom- und Anschlusskabel verbleiben am Monitor und
werden um den Monitor gewickelt.
- Strom- und Anschlusskabel weiterer Endgeräte
verbleiben am Gerät.

Es muss sichergestellt sein, dass die dem Anwender
zugeteilten Geräte und Gegenstände wieder zum Anwender
zurückkommen. Dies gilt insbesondere für sogenannte
Hygieneartikel wie Telefon, Tastatur und Maus. Diese
Gegenstände müssen deutlich gekennzeichnet sein, damit
eine eindeutige Zuweisung zum Anwender am neuen
Standort erfolgen kann.

Transport der Hardware

Die Hardware muss so verpackt und transportiert werden,
dass keine Schäden an den Geräten entstehen können.
Monitore müssen so gestellt oder gelegt werden, dass
keine Fremdgegenstände das Display beschädigen können.
Sämtliche Geräte dürfen keinen starken Erschütterungen
ausgesetzt werden.
Der Transport wird mit dem Umzug des Büroarbeitsplatzes
abgerechnet.
Menge: 350,000 St

**1.1.40 Aufbau der Telefon und IT-Einheiten**
Aufbau der Hardware

Der Aufbau der Hardware am neuen Standort erfolgt durch
den Bieter direkt nach Aufstellung der Möbel. In den
jeweiligen Umzugslisten und in evtl. beigefügten
Raumplänen ist gekennzeichnet, in welcher Ausrichtung
die Schreibtische aufzubauen sind und welcher
Schreibtisch dem jeweiligen Anwender zugeordnet ist.
Entsprechend erfolgt dort der Aufbau der zugehörigen
Hardware. Transportschäden an der Hardware sind
unverzüglich zu dokumentieren und an die citeq zu
melden! Beschädigte HW darf erst nach Freigabe durch
die citeq aufgebaut werden.

Die citeq stellt zum Umzugstag eine Kiste mit ggf.
notwendigen Zusatzkabeln zur Verfügung
(Mehrfachsteckdosen, Verlängerungskabel für Strom und
Geräte, Netzwerkkabel in unterschiedlichen Längen).

Maus und Tastatur müssen an den Anschlüssen an der
Rückseite des PC eingesteckt werden.
Das Telefon wird mit dem grünen Netzwerkkabel mit der
Netzwerkdose verbunden.
Das Telefon wird wiederum mit dem zweiten grünen
Netzwerkkabel mit dem PC verbunden.

Für das grüne Netzwerkkabel muss die in der Umzugsliste
aufgeführte Datendose verwendet werden. Ist keine
Datendose genannt, kann eine beliebige Dose
(vorzugsweise in nächster Nähe) gewählt werden.
Beim Aufbau ist zu beachten, dass keine Kabel zerknickt
oder eingedrückt werden, um einen Kabelbruch zu
vermeiden. Die Kabel werden entsprechend durch die
vorhandenen Kanäle an den Endgeräten und am
Schreibtisch geführt. Es dürfen keine Stolperfallen
durch herunterhängende Kabel entstehen.

Sich bündelnde Kabelmengen werden ggf. mit einem
Kabelverbinder zusammengehalten. Sollte es notwendig
sein, Kabel über den Fußboden verlegen zu müssen,
müssen diese so montiert werden, dass auch hier keine
Stolperfallen entstehen können. Idealerweise werden die
Kabel an den Wänden entlang geführt.

In der Umzugsliste ist festgehalten, ob und wie
Schwenkarme montiert werden müssen. Sind bereits am
alten Arbeitsplatz Schwenkarme montiert gewesen und
diese werden beim Umzug mit zum neuen Standort
transportiert, müssen diese durch das Umzugsunternehmen
wieder montiert und mit den zugehörigen Monitoren
bestückt werden. Sollte am neuen Standort eine
erstmalige neue Ausstattung mit Schwenkarmen erfolgen,
so werden die Schwenkarme durch die citeq geliefert und
durch das Umzugunternehmen montiert, einschl.
Bestückung mit Monitoren.
Menge: 350,000 St

#### 1.2 Umzug zwischen den Verwaltungsgebäuden

**1.2.10 Büroarbeitsplatz mit Schreibtisch zwischen den Verwaltungsgebäden**
Umfang:

Der Umzug eines Büroarbeitsplatzes beinhaltet im Mittel
den Transport folgender Gegenstände:

1 Schreibtisch
1 Rollcontainer
1 Standcontainer
1 Sideboard (zweiteilig)
1 Bürodrehstuhl
2 Besucherstühle
15 Umzugskartons
1 DV-Einheit (PC, Tatstatur, Maus, Monitor)

Diese Leistung umfasst das rechtzeitige Bereitstellen,
den Transport und das Abholen der Umzugskartons. Nicht
zurückgegebene Kartons werden durch die Auftragnehmerin
erstattet. Die Kosten für einen Umzugskarton betragen '

....................................................'
EUR.
Menge: 80,000 St

**1.2.20 Büroarbeitsplatz ohne Möbel zwischen den Verwaltungsgebäuden**
Umfang:

Der Umzug eines Arbeitsplatzes ohne Möbel beinhaltet im
Mittel den Transport folgender Gegenstände:

1 Sideboard (zweiteilig)
1 Bürodrehstuhl
2 Besucherstühle
15 Umzugskartons
1 DV-Einheit (PC, Tatstatur, Maus, Monitor)

Diese Leistung umfasst das rechtzeitige Bereitstellen,
den Transport und das Abholen der Umzugskartons. Nicht
zurückgegebene Kartons werden durch die Auftragnehmerin
erstattet. Die Kosten für einen Umzugskarton betragen '

....................................................'
EUR.
Menge: 70,000 St

**1.2.30 Abbau der Telefon- und IT-Einheiten**
Umfang:

Am Umzugstag muss die gesamte Hardware in den Räumen
abgebaut werden. Hierzu gehören: - PC, Monitore,
Drucker, Scanner, Telefone, Peripherie (Tastatur,
Maus), evtl. Faxgeräte und evtl. weitere Endgeräte wie
Kartenleser etc.

Sind an den Arbeitsplätzen Schwenkarme montiert, werden
zunächst die Monitore demontiert. Anschließend erfolgt
der Abbau der Schwenkarme. Montage der Schwenkarme am
neuen Standort.

Die Kabel werden nicht von den Geräten abgezogen,
sondern am Gerät belassen.
- Das Stromkabel wird vom PC entfernt und um die
Tastatur und die Maus gewickelt.
- Die Netzwerkkabel verbleiben am Telefon und werden um
das Telefon gewickelt.
- Strom- und Anschlusskabel verbleiben am Monitor und
werden um den Monitor gewickelt.
- Strom- und Anschlusskabel weiterer Endgeräte
verbleiben am Gerät.

Es muss sichergestellt sein, dass die dem Anwender
zugeteilten Geräte und Gegenstände wieder zum Anwender
zurückkommen. Dies gilt insbesondere für sogenannte
Hygieneartikel wie Telefon, Tastatur und Maus. Diese
Gegenstände müssen deutlich gekennzeichnet sein, damit
eine eindeutige Zuweisung zum Anwender am neuen
Standort erfolgen kann.

Transport der Hardware

Die Hardware muss so verpackt und transportiert werden,
dass keine Schäden an den Geräten entstehen können.
Monitore müssen so gestellt oder gelegt werden, dass
keine Fremdgegenstände das Display beschädigen können.
Sämtliche Geräte dürfen keinen starken Erschütterungen
ausgesetzt werden.
Der Transport wird mit dem Umzug des Büroarbeitsplatzes
abgerechnet.
Menge: 150,000 St

**1.2.40 Aufbau der Telefon und IT-Einheiten**
Aufbau der Hardware

Der Aufbau der Hardware am neuen Standort erfolgt durch
den Bieter direkt nach Aufstellung der Möbel. In den
jeweiligen Umzugslisten und in evtl. beigefügten
Raumplänen ist gekennzeichnet, in welcher Ausrichtung
die Schreibtische aufzubauen sind und welcher
Schreibtisch dem jeweiligen Anwender zugeordnet ist.
Entsprechend erfolgt dort der Aufbau der zugehörigen
Hardware. Transportschäden an der Hardware sind
unverzüglich zu dokumentieren und an die citeq zu
melden! Beschädigte HW darf erst nach Freigabe durch
die citeq aufgebaut werden.

Die citeq stellt zum Umzugstag eine Kiste mit ggf.
notwendigen Zusatzkabeln zur Verfügung
(Mehrfachsteckdosen, Verlängerungskabel für Strom und
Geräte, Netzwerkkabel in unterschiedlichen Längen).

Maus und Tastatur müssen an den Anschlüssen an der
Rückseite des PC eingesteckt werden.
Das Telefon wird mit dem grünen Netzwerkkabel mit der
Netzwerkdose verbunden.
Das Telefon wird wiederum mit dem zweiten grünen
Netzwerkkabel mit dem PC verbunden.

Für das grüne Netzwerkkabel muss die in der Umzugsliste
aufgeführte Datendose verwendet werden. Ist keine
Datendose genannt, kann eine beliebige Dose
(vorzugsweise in nächster Nähe) gewählt werden.
Beim Aufbau ist zu beachten, dass keine Kabel zerknickt
oder eingedrückt werden, um einen Kabelbruch zu
vermeiden. Die Kabel werden entsprechend durch die
vorhandenen Kanäle an den Endgeräten und am
Schreibtisch geführt. Es dürfen keine Stolperfallen
durch herunterhängende Kabel entstehen.

Sich bündelnde Kabelmengen werden ggf. mit einem
Kabelverbinder zusammengehalten. Sollte es notwendig
sein, Kabel über den Fußboden verlegen zu müssen,
müssen diese so montiert werden, dass auch hier keine
Stolperfallen entstehen können. Idealerweise werden die
Kabel an den Wänden entlang geführt.

In der Umzugsliste ist festgehalten, ob und wie
Schwenkarme montiert werden müssen. Sind bereits am
alten Arbeitsplatz Schwenkarme montiert gewesen und
diese werden beim Umzug mit zum neuen Standort
transportiert, müssen diese durch das Umzugsunternehmen
wieder montiert und mit den zugehörigen Monitoren
bestückt werden. Sollte am neuen Standort eine
erstmalige neue Ausstattung mit Schwenkarmen erfolgen,
so werden die Schwenkarme durch die citeq geliefert und
durch das Umzugunternehmen montiert, einschl.
Bestückung mit Monitoren.
Menge: 150,000 St

#### 1.3 Schwerlast

**1.3.10 Panzerschrank 1**
Maße bis ca.: Breite 0,81 m, Höhe 1,80 m, Tiefe 0,58 m
Gewicht bis ca.: 500,00 kg
Menge: 1,000 St

#### 1.4 Lager-/Deponiefahrten

*Hinweis*
Die Summe Stundenanzahl ist grob geschätzte, bei
Unterschreitung dieser Stundenanzahl besteht kein
Rechtsanspruch auf Ausgleichzahlungen. Bei
Überschreitung ist zum angebotene Stundensatz
abzurechnen.

**1.4.10 Möbelwagen**
Einheitspreis pro Stunde
Menge: 150,000 Std

**1.4.20 Fahrer**
Einheitspreis pro Stunde
Menge: 150,000 Std

**1.4.30 Möbelträger**
Einheitspreis pro Stunde
Menge: 400,000 Std

USt %: 19,00
